# Reinigung Grünanlagen
Angebotsaufforderung (GAEB DA XML 3.3, DA83)
Projekt: SV-003
Währung: EUR
Auftraggeber: Umweltbetrieb Bremen, Willy-Brandt-Platz 7, 28215 Bremen
Erstellt mit: GXML Toolbox V3.3 R20230829, iTWO_64 V24.0.1022, 27.04.2026

## 1 Reinigung GA und AB-Leerung Bezirk 2 2026-27
Datum: 27.04.2026

*Hinweis: Vorbemerkungen*
Vorbemerkungen

I. Angaben zu den Grünanlagen

Lage:
Die zur Reinigung ausgeschriebenen Grünanlagen befinden sich in den Stadtteilen Vahr, Schwachhausen und Horn-Lehe..

Bei Auftragserteilung werden dem Auftragnehmer Übersichtspläne über die zu reinigenden Grünanlagen ausgehändigt.

Art der Arbeiten:
Die Arbeiten beinhalten die Reinigung der Grünflächen von jeglichem Unrat und die Leerung der Abfallbehälter.

II. Arbeitsablauf

Containergestellung/ Entsorgung:
Der gesammelte Abfall ist unverzüglich zu den bezirksweise auf den Betriebshöfen aufgestellten Sammelcontainern zu transportieren. Dabei sind die Dienst- bzw. Öffnungszeiten der Betriebshöfe zu beachten und die Anlieferung mit dem jeweiligen Ansprechpartner vor Ort abzustimmen.
Außerhalb der Dienstzeiten der Betriebshöfe (z.B. am Wochenende) ist der gesammelte Abfall auf dem Gelände des AN zwischenzulagern und muss am nächstmöglichen Termin zum zugehörigen Betriebshof verbracht werden.

Der Sammelcontainer für die im Bezirk 2 gesammelten Abfälle befindet sich im
Betriebshof Vahr, Julius- Leber-Straße 195, 28329 Bremen

Die Anlieferung ist mit Herrn Klose abzustimmen.

Vom AN zu beschaffende Genehmigungen:
Sammlung und Beförderung des Abfalls (zu den Sammelcontainern auf den Betriebshöfen) hat der AN  nach § 53 Kreislaufwirtschaftgesetz vor Aufnahme der Tätigkeit der zuständigen Behörde anzuzeigen
(SUKW, Referat 23 "Kreislauf- und Abfallwirtschaft").

III.  Abrechnung

Die Abrechnung erfolgt monatlich gegen Nachweis nach geleisteten Arbeitsgängen, getrennt nach den Positionen:
- Regelreinigung Fläche und
- Leerung Abfallbehälter.

Die Pflegegänge sind den Bezirksmeistern (siehe Ansprechpartner) auf Pflegeberichten (Vorgabe durch den UBB) der Firma anzuzeigen, bzw. in einer vom AG vorgegebenen tabellarischen Form zu dokumentieren und sofort nach der Leistungserbringung zur Unterschrift vorzulegen.

Ansprechpartner vor Ort ist:

Herr Ingo KloseTel. 0159/ 0430 1434
Herr Aaron Kirsch Tel. 0159/ 0462 1516

### Bereich 1 Reinigungsarbeiten Vahr 2026-27

#### Abschnitt 1.1 Vahrer See Teil 08 KTR 8002741

**1.1.10 Abfallbehälterleerung, werktags**
Abfallbehälterleerung Vahrer See, werktags
KTR: 8002741

Abfallbehälter leeren,
falls erforderlich Umkreisreinigung (1,5 m Radius um den jeweiligen Papierkorb) vornehmen,
Abfall laden, abfahren und zum Sammelcontainer auf dem Betriebshof Julius-Leber-Str. 195 befördern.

Anzahl der Abfallbehälter: 17 St.

Zeitraum:  01.06..2026  bis 31.05.2027

Leerungstage:  April - Sept.  Mo/ Mi/ Fr
  Okt.-März  Fr
  + samstags nach Bedarf

Anzahl der Leerungsgänge:  130
Menge: 130,000 St

**1.1.20 Abfallbehälterleerung an Sonn- und Feiertagen**
Abfallbehälterleerung an Sonn- und Feiertagen
Vahrer See
KTR: 8002741

Abfallbehälter leeren,
falls erforderlich Umkreisreinigung (1,5 m Radius um den jeweiligen Papierkorb) vornehmen,
Abfall laden, abfahren und zum Sammelcontainer auf dem Betriebshof Julius-Leber-Str. 195 befördern.

Anzahl der Abfallbehälter: 17 St.

Zeitraum:  01.06..2026  bis 31.05.2027

Leerungstage:  April - Sept. an Sonn- und Feiertagen nach Bedarf

Anzahl der Leerungsgänge:  26
Menge: 26,000 St

#### Abschnitt 1.2 Vahrer See Teil 09 KTR 8002744

**1.2.10 Abfallbehälterleerung, werktags Vahrer**
Abfallbehälterleerung, werktags
Vahrer See
KTR: 8002744

Abfallbehälter leeren,
falls erforderlich Umkreisreinigung (1,5 m Radius um den jeweiligen Papierkorb) vornehmen,
Abfall laden, abfahren und zum Sammelcontainer auf dem Betriebshof Julius-Leber-Str. 195 befördern.

Anzahl der Abfallbehälter: 9 St.

Zeitraum:  01.06..2026  bis 31.05.2027

Leerungstage:  April - Sept.  Mo/ Mi/ Fr/Sa
  Okt.-März  Fr

Anzahl der Leerungsgänge:  130
Menge: 130,000 St

**1.2.20 Abfallbehälterleerung an Sonn- und Feiertagen**
Abfallbehälterleerung an Sonn- und Feiertagen
Vahrer See
KTR: 8002741

Abfallbehälter leeren,
falls erforderlich Umkreisreinigung (1,5 m Radius um den jeweiligen Papierkorb) vornehmen,
Abfall laden, abfahren und zum Sammelcontainer auf dem Betriebshof Julius-Leber-Str. 195 befördern.

Anzahl der Abfallbehälter: 9 St.

Zeitraum:  01.06..2026  bis 31.05.2027

Leerungstage:  April - Sept. an Sonn- und Feiertagen nach Bedarf

Anzahl der Leerungsgänge:  26
Menge: 26,000 St

### Bereich 2 Reinigungsarbeiten Schwachhausen u. Horn-Lehe 2026-27

#### Abschnitt 2.1 Stadtwaldsee KTR 8002719

**2.1.10 Regel- Flächenreinigung, werktags**
Regel- Flächenreinigung Stadtwaldsee
KTR: 8002719

Papier, Dosen, Flaschen, Plastiktüten, Glasscherben und sonstigen Unrat auf  Wege-, Rasen- und Sandflächen sammeln, laden und zum Sammelcontainer auf dem Betriebshof Julius-Leber-Str. 195 befördern.

Fläche  20.200 m²
(ohne Gehölzflächen)

Zeitraum:  01.06..2026  bis 31.05.2027

Reinigungstage:  Okt.-April 1 x wöchentlich,Fr
  Mai - Sept. 2 x wöchentlich
  Mo + Fr

Anzahl der Reinigungsgänge:  75
Menge: 75,000 St

**2.1.20 Abfallbehälterleerung, werktags**
Abfallbehälterleerung, werktags
Stadtwaldsee
KTR: 8002719

Abfallbehälter leeren,
falls erforderlich Umkreisreinigung (1,5 m Radius um den jeweiligen Papierkorb) vornehmen,
Abfall laden, abfahren und zum Sammelcontainer auf dem Betriebshof Julius-Leber-Str. 195 befördern.

Anzahl der Abfallbehälter: 7 St.

Zeitraum:  01.06..2026  bis 31.05.2027

Leerungstage:  April - Sept.  Mo/ Mi/ Fr/Sa  (nach Bedarf)
  Okt.-März  Fr

Anzahl der Leerungsgänge:  130
Menge: 130,000 St

**2.1.30 Abfallbehälterleerung an Sonn- und Feiertagen**
Abfallbehälterleerung an Sonn- und Feiertagen
Stadtwaldsee
KTR: 8002719

Abfallbehälter leeren,
falls erforderlich Umkreisreinigung (1,5 m Radius um den jeweiligen Papierkorb) vornehmen,
Abfall laden, abfahren und zum Sammelcontainer auf dem Betriebshof Julius-Leber-Str. 195 befördern.

Anzahl der Abfallbehälter: 7 St.

Zeitraum:  01.06..2026  bis 31.05.2027

Leerungstage:  April - Sept. an Sonn- und Feiertagen nach Bedarf

Anzahl der Leerungsgänge:  26
Menge: 26,000 St

#### Abschnitt 2.2 Achterdieksee KTR 8002732

**2.2.10 Regel- Flächenreinigung, werktags**
Regel- Flächenreinigung Achterdieksee
KTR: 800 2732

Papier, Dosen, Flaschen, Plastiktüten, Glasscherben und sonstigen Unrat auf  Wege-, Rasen- und Sandflächen sammeln, laden und zum Sammelcontainer auf dem Betriebshof Julius-Leber-Str. 195 befördern.

Fläche  20.600 m²
(ohne Gehölzflächen)

Zeitraum:  01.06..2026  bis 31.05.2027

Reinigungstage:  Okt.- April 1 x wöchentlich,Fr
  Mai - Sept. 2 x wöchentlich
  Mo + Fr

Anzahl der Reinigungsgänge:  75
Menge: 75,000 St

**2.2.20 Abfallbehälterleerung, werktags**
Abfallbehälterleerung
Achterdieksee
KTR: 800 2732

Abfallbehälter leeren,
falls erforderlich Umkreisreinigung (1,5 m Radius um den jeweiligen Papierkorb) vornehmen,
Abfall laden, abfahren und zum Sammelcontainer auf dem Betriebshof Julius-Leber-Str. 195 befördern.

Anzahl der Abfallbehälter: 8 St.

Zeitraum:  01.06..2026  bis 31.05.2027

Leerungstage:  April - Sept.  Mo/ Mi/ Fr/Sa
  (nach Bedarf)
  Okt.-März  Fr

Anzahl der Leerungsgänge:  130
Menge: 130,000 St

**2.2.30 Abfallbehälterleerung an Sonn- und Feiertagen**
Abfallbehälterleerung an Sonn- und Feiertagen
Achterdieksee
KTR: 8002732

Abfallbehälter leeren,
falls erforderlich Umkreisreinigung (1,5 m Radius um den jeweiligen Papierkorb) vornehmen,
Abfall laden, abfahren und zum Sammelcontainer auf dem Betriebshof Julius-Leber-Str. 195 befördern.

Anzahl der Abfallbehälter: 8 St.

Zeitraum:  01.06..2026  bis 31.05.2027

Leerungstage:  April - Sept.:
  an Sonn- und Feiertagen  nach Bedarf

Anzahl der Leerungsgänge:  26
Menge: 26,000 St
